# RWR Rettungswache Ratingen
Angebotsaufforderung (GAEB 90, DA83)
DV-Nummer: 25122
Eröffnung: 08.06.26
Währung: EUR
Auftraggeber: Stadt Ratingen, Postfach 10 17 40, 40837 Ratingen,

## Fliesenarbeiten
Datum: 29.04.26

*Hinweis*
Zusätzliche Technische Vorbemerkungen (ZTV) zur
Ausschreibung

1. Allgemein
Diese Ausschreibung beschreibt die Bauleistungen für
den Neubau der Rettungswache Nord, Kölner Straße
35 in 40885 Ratingen.

Der Bieter hat für den Fall, dass in den ihm
übergebenen Unterlagen und Vorgaben Fehler und
vermeintliche
Widersprüche festgestellt werden bzw.bei der
Angebotsausarbeitung Unklarheiten erkennbar sind,
darauf
hinzuweisen. Fragen zur Leistungsbeschreibung sind nur
über Projektsteuerung und/oder den Architekten zu
stellen. Bei Punkten die für alle Bieter relevant
sind, werden im Anschluss die übrigen Bieter
entsprechend
informiert.

Materialien, Güte und der Aufbau sind vom Bieter auf
die vorgesehene Nutzungsart, Beanspruchung und
Belastung sowie konstruktiven Erfordernisse
abzustimmen, sofern in den zur Verfügung gestellten
Unterlagen hierzu keine Angaben enthalten sind.

Alle Leistungen verstehen sich als komplette Leistung
inkl. Herstellung, Lieferung und der fachgerechten
Lagerung, Einbau und Montage. Die Ausführung erfolgt
einschließlich aller notwenigen Zubehörteile sowie
Befestigungsmittel unter Berücksichtigung der
zulässigen Befestigungsabstände.

Erkennt der Bieter zwischen den
Architektenplänen/Statikplänen (Positions- Schal- und
Bewehrungspläne)
und den Leistungsbeschreibungen Differenzen, so hat er
den Auftraggeber unverzüglich hiervon in Kenntnis
zu setzen. Der Auftraggeber entscheidet die Ausführung
in dessen Folge auf der Grundlage der
beschriebenen Varianten. Im Zweifel gilt immer die
höherwertige Beschreibung.

Sofern im nachstehenden Leistungsverzeichnis
Einbauorte genannt sind, verstehen sich diese
exemplarisch als Teil einer nicht abschließenden
Aufzählung.

2. Grundlagen
Die Vorschriften der Landes-Bauordnung NRW und alle
sonstigen einschlägigen öffentlich- rechtlichen
Bestimmungen. Der allgemein anerkannte Stand der
Technik und die allgemein anerkannten Regeln der
Technik (=Stand der Technik mit allgemeiner
bauaufsichtliche Zulassung oder allgemeinem
bauaufsichtlichem Prüfzeugnis) und Baukunst.

Sollte ein Schreibfehler bei der Nennung der
Richtlinie, DIN-Norm, des Merkblattes o.ä. vorhanden
sein, so
gilt die Norm etc., welche naheliegenderweise gemeint
sein muss. Bestehen weiterhin Unklarheiten, so sind
diese mit dem AG zu klären. Sollte in den
Leistungsbeschreibungen oder in den Vortexten / den
ZTVs eine
Norm genannt sein, die nicht mehr aktuell ist, so gilt
die aktuellste Version.

Alle besonderen örtlichen Bestimmungen, technischen
Vorschriften, Auflagen und Bestimmungen der
allgemein anerkannten Fach-, Sicherheits- und
Aufsichtsbehörde und Gütegemeinschaften, Verbände und
Innungen, Berufsgenossenschaften, der
Arbeitsstättenverordnung und
Arbeitsstätten-Richtlinien.

Grundlage für die Durchführung der Arbeiten sind die
allgemeinen, technischen Vertragsbedingungen (ATV)
der VOB Teil C. Die in den Titeln formulierten,
zusätzlichen, technischen Vertragsbedingungen (ZTV)
gelten
ergänzend bzw. in Änderung hierzu.

Verarbeitungsrichtlinien der Hersteller sind zu
beachten.

3. Planung
Alle für die Durchführung der Arbeiten notwendigen
Fachplanungen und Gutachten werden vom AG zur
Verfügung gestellt.
Die aktuellen Pläne vom AG bzw. vom Architekten und
Statiker werden fortgeschrieben und sind in der
jeweils gültigen Fassung Auftragsbestandteil.

4. Maße
Grundsätzlich hat der AN alle Maße vor Ort zu nehmen.
Vor Beginn der Fertigung von Bauteilen vom AN sind die
für die Ausführung der Arbeiten erforderlichen
Vermessungsarbeiten auf Basis des übergebenen
Höhenpunktes eigenverantwortlich auszuführen.

Vermessungsleistungen durch den Vermesser werden
bauseits durch den AG beauftragt.

5. Prüf- und Hinweispflicht
Auf die grundsätzliche Prüf- und Hinweispflicht des AN
gemäß § 4 Absatz 3 VOB/B wird ausdrücklich
hingewiesen.

6. Dokumentation
Der AN hat, sofern für das jeweilige Gewerk relevant,
zum Abschluss seiner Leistungen Montage-,
Revisions- und Bestandsdokumentationsunterlagen nach
dem Stand der tatsächlichen Ausführung zu
fertigen.
Die Bestandsunterlagen sind rechtzeitig vor der
Abnahme anzufertigen, zusammenzustellen und zu
übergeben, so dass sie vom AG ausführlich geprüft
werden können.

Weitere Einzelheiten über Bestandsunterlagen sind in
den Leistungsbeschreibungen aufgeführt.
Die Gestaltung der Unterlagen ist mit dem AG
abzustimmen.

7. Umwelt-/Lärmschutz
Es sind nur lärmgedämpfte Werkzeuge und Arbeitsgeräte,
soweit dies nach dem Stand der Technik möglich
ist, einzusetzen. Für die Durchführung der Baumaßnahme
sind nur Geräte und Verfahren zugelassen, die
während ihres Einsatzes (oder ihrer Anwendung) auf der
Baustelle, wenn überhaupt, nur Schwingungen bzw.
Erschütterungen (gemessen als Schwinggeschwindigkeit),
erzeugen, die unterhalb der Norm- Anhaltswerte
gemäß DIN 4150-3 liegen. Die täglichen Arbeitszeiten
sind werktags zwischen 7.00 und 20.00 Uhr, insofern
diesbezüglich keine Auflagen des Ordnungsamtes der
Stadt Krefeld bestehen, vom AN frei wählbar.
Beabsichtigt der AN außerhalb der oben genannten
Zeiten Arbeiten durchzuführen, sind diese von ihm beim
AG sowie beim Umweltamt und Ordnungsamt der Stadt
Krefeld anzuzeigen. Sollten während der
Bauabwicklung Auffüllungsmaterial bzw. Boden mit
gerüchlichen und/oder farblichen Auffälligkeiten
auftreten,
ist dies unverzüglich dem AG anzuzeigen.
Das BISG, die TA-Lärm und die AVV-Baulärm sind zu
beachten.

8. Arbeitssicherheit
Der AN ist verpflichtet, die geltenden
Rechtsvorschriften (Betriebssicherheitsverordnung,
DIN-Vorschriften,
Sicherheitsregeln, Arbeitsschutzgesetz) der
Arbeitssicherheit und des Unfallschutzes einzuhalten.

Es wird seitens des AG eine Sicherheits- und
Gesundheitsschutzkoordination gemäß der Baustellenverordnung beauftragt. Der Koordinator hat gegenüber
allen Unternehmern und deren Beschäftigten auf der
Baustelle im Rahmen der Rechte und Befugnisse des
Bauherrn Weisungsbefugnis in allen Belangen der
Arbeitssicherheit und des Gesundheitsschutzes. Die
Pflichten der Arbeitgeber werden von dieser Regelung
nicht berührt.

9. Abfall, Ordnung, Sauberkeit
Bei der Durchführung aller Leistungen verpflichtet
sich der AN, baubetrieblich bedingte Belästigungen und
Beeinträchtigungen (insbesondere durch Lärm, Staub,
Schmutz, Erschütterung etc.) der Anwohner und
Nutzer der anliegenden Straßen und Grundstücke, auf
das technisch mögliche Minimum zu reduzieren inkl.
Straßenreinigung.
Der AN ist verantwortlich für die fortlaufende
Reinigung der angrenzenden, von der Baumaßnahme
beeinträchtigten öffentlichen Verkehrsflächen.
Entsprechende Leistungen sind einzukalkulieren und
werden
nicht gesondert vergütet.

10. Verhalten auf der Baustelle
Folgendes ist, ohne Anspruch auf Vollständigkeit,
besonders zu beachten:
Das Betreten der Baustelle ist nur befugten Personen
gestattet (Arbeitnehmer, Unternehmer).
Das Betreten der Baustelle ist nur mit entsprechender
persönlicher Schutzausrüstung wie Schutzhelm
und Sicherheitsschuhe, bei Hantieren mit gefährlichen
Arbeitsstoffen entsprechender Körperschutz
(Gesichtsschutz, Handschuhe etc.), bei Lärmarbeit
Gehörschutz, bei Arbeiten mit Funkenflug
Schutzgläser, bei Schweißarbeiten Augenschutz erlaubt.
Wenn Arbeitnehmer unzureichend ausgerüstet
sind, werden sie von der Bauleitung des AN von der
Baustelle verwiesen. Führungspersonal muss
mindestens mit Schutzhelmen und Sicherheitsschuhen
ausgestattet sein.
Gefährliche Arbeiten dürfen nur von entsprechend
erfahrenen und geeigneten Arbeitnehmern ausgeführt
werden.
Der AN hat dafür zu sorgen, dass beim
Aufsichtsführenden seines Unternehmens oder des
Nachunternehmers die für das jeweilige Arbeitsgebiet
von der zuständigen Berufsgenossenschaft
erlassene Betriebssicherheitsverordnung /
Unfallverhütungsvorschrift vorhanden ist und jederzeit
zur
Einsichtnahme vorgelegt werden kann.
Die von der zuständigen Berufsgenossenschaft
vorgeschriebenen Aushänge (Tafeln "erste Hilfe" etc.)
sind an geeigneten Stellen anzubringen.
Gefährliche Arbeitsstoffe müssen gesichert gelagert
werden und sind deutlich sichtbar zu kennzeichnen.
An der Arbeitsstelle darf nur maximal ein Tagesbedarf
gelagert werden.
Der AN muss eine entsprechende Anzahl von Ersthelfern
und Erstlöschhelfern bereithalten, diese sind
am schwarzen Brett namentlich anzuschlagen. Erste
Hilfe Material und Handfeuerlöscher sind
vorzuhalten.
Gefährliche Situationen sind dem Bauherrn und dem
Koordinator umgehend zu melden.
Unfälle sind umgehend der Bauleitung und dem
Koordinator zu melden, eine Kopie der Unfallmeldung an
die AUVA ist der Bauleitung und dem Koordinator
auszuhändigen.
Der Bauzaun und das Einfahrtstor muss täglich nach
Dienstschluss geschlossen werden um unbefugten
Zutritt zur Baustelle zu verhindern.
Auf der gesamten Baustelle gilt Alkoholverbot.
Gleiches gilt für die Einnahme anderer berauschender
Mittel. Bei Zuwiderhandlungen hat der AN das Personal
von der Baustelle zu entfernen.
Übernachten / Schlafen auf der Baustelle ist
grundsätzlich verboten.

*Hinweis*
Zusätzliche Technische Vertragsbdingungen (ZTV) zur
Ausschreibung von Fliesenarbeiten

1. Allgemeines
In diesem Titel sind alle Kosten für alle
Fliesenbeläge (Wand und Boden) und damit in
Zusammenhang
stehende Leistungen zu erfassen.

2. Grundlagen
Der sachliche Geltungsbereich ergibt sich eben so wie
die technische Ausführung aus ATV / DIN 18352 -
Fliesen- und Plattenarbeiten und den anerkannten
Regeln der Technik.

Ergänzend sind folgende ATV zu berücksichtigen:
DIN 18336 - Abdichtungsarbeiten

Für das Angebot und die Ausführung dieses Gewerks sind
auf Grundlage der im Land der Ausführung
geltenden allgemein anerkannten Regeln der Technik,
sowie Bestimmungen, Verordnungen, europäischen
und nationalen Normen, Vorschriften, Richtlinien,
Merkblätter, usw. in jeweils aktuellster Fassung
auszuführen.

Im weiteren sind die im Land der Bauausführung
geltenden öffentlichen Rechtsvorschriften, insbesondere
jedoch die Vorschriften des jeweiligen öffentlichen
Baurechts, der Bauplanung und Bauausführung zu Grunde
zu legen.

Bei Widersprüchen zwischen den europäischen
Regelwerken und dem öffentlichen Recht oder
öffentlichem
Baurecht des Landes der Bauausführung gilt das
jeweilige Landesrecht vorrangig.

Zu den in VOB, Teil C aufgeführten Normen gelten u.a.
folgende Normen, Richtlinien und Merkblätter als
anerkannte Regel der Technik:

DIN 12912 - Laboreinrichtungen; Keramische Fliesen für
Labortische (Labortischfliesen)
DIN EN 87 - Keramische Fliesen und Platten für
Bodenbeläge und Wandbekleidungen; Begriffe,
Klassifizierung, Anforderungen und Kennzeichnung
DIN EN 1081 - Elastische Bodenbeläge - Bestimmung des
elektrischen Widerstandes
DIN EN 1347 - Mörtel und Klebstoffe für Fliesen und
Platten - Bestimmung der Benetzungsfähigkeit
DIN EN 12808-1 - Klebstoffe und Fugenmörtel für
Fliesen und Platten - Teil 1: Bestimmung der
Chemikalienbeständigkeit von Reaktionsharzmörteln
DIN EN 12808-2 - Klebstoffe und Fugenmörtel für
Fliesen und Platten - Teil 2: Bestimmung der
Abriebfestigkeit
DIN EN 12808-3 - Klebstoffe und Fugenmörtel für
Fliesen und Platten - Teil 3: Bestimmung der Biege-
und Druckfestigkeit
DIN EN 12808-4 - Klebstoffe und Fugenmörtel für
Fliesen und Platten - Teil 4: Bestimmung der
Schwindung
DIN EN 12808-5 - Klebstoffe und Fugenmörtel für
Fliesen und Platten - Teil 5: Bestimmung der
Wasseraufnahme
DIN EN 13888 - Fugenmörtel für Fliesen und Platten -
De finitionen und Fest legungen
DIN EN 14879 - Beschichtungen und Auskleidungen aus
organischen Werkstoffen zum Schutz von
industriellen Anlagen gegen Korrosion durch aggressive
Medien
DIn EN ISO 10545-7 - Keramische Fliesen und Platten -
Teil 7: Bestimmung des Widerstandes gegen
Oberflächenverschleiß - Glasierte Fliesen und Platten

Merkblätter des Zentralverbandes des Deutschen
Baugewerbes, ZDB, insbesondere:

Abdichtungen: Hinweise für die Ausführung von
Abdichtungen im Verbund mit Bekleidung und Belägen
aus Fliesen und Platten für Innen- und Außenbereiche
Abdichtungen, Prüfung: Prüfung von Abdichtungsstoffen
und Abdichtungssystemen
Bewegungsfugen: Bewegungsfugen in Bekleidungen und Be
lägen aus Fliesen und Platten
Bodenbeläge, außen: Bodenbeläge aus Fliesen und
Platten außerhalb von Gebäuden
Fußbodenkonstruktionen, Estriche: Keramische Fliesen
und Platten, Naturwerkstein und Betonwerkstein
auf calciumsulfatgebundenen Estrichen
Fußbodenkonstruktionen, Keramik: Keramische Fliesen
und Platten, Naturwerkstein und Betonwerkstein
auf zementgebundenen Fußbodenkonstruktionen mit
Dämmschicht
Keramische Fliesen und Platten: Naturwerkstein und
Betonwerkstein auf beheizten zementgebundenen
Fußbodenkonstruktionen
Hochbelastbare Bodenbeläge: Mechanisch hochbelastbare
keramische Bodenbeläge
Wärme- und Schallschutzmaßnahmen: Hinweise und
Erläuterungen zu Wärme- und
Schallschutzmaßnahmen bei Fußbodenkonstruktionen mit
Belägen aus Fliesen und Platten

Merkblätter des Industrieverbandes Dichtstoffe e. V.,
insbesondere:

Nr. 1: Abdichtung von Bodenfugen
Nr. 3: Konstruktive Ausführung und Abdichtung der
Fugen im Nassbereich
Nr: 4: Abdichtung von Fugen im Hochbau mit Elasto
mer-Fugenbändern unter Verwendung von
Klebstoffen
Nr. 5: Butylbänder
Nr. 7: Elastischer Fugenverschluss bei Fassaden aus
angemörtelten keramischen Fliesen
Nr. 14: Dichtstoffe und Schimmelpilzbefall
BGR 181 - Merkblatt für Fußböden in Arbeitsräumen und
Arbeitsbereichen mit Rutschgefahr
GUV-I 8527 - Bodenbeläge für nassbelastete
Barfußbereiche

Des weiteren gelten sämtliche europäischen und
nationalen Stoffnormen jeweils in ihrer aktuellen
Fassung.

Alle der Ausschreibung beigefügten Unterlagen sind bei
der Preisermittlung zu berücksichtigen.
Insbesondere sind bei den Fliesenbelägen die Hinweise
hinsichtlich der Oberflächenanforderungen zu
beachten.

Ferner gelten die Herstellerverarbeitungsangaben,
Zulassungen und Empfehlungen der jeweiligen
Fachverbände. Dabei gilt die weitestgehende
Anforderung als vereinbart.

3. Ausführung und Konstruktion
3.1 Allgemeine Hinweise
Der Bieter ist verpflichtet, bei
brandschutztechnischen Forderungen die amtlichen
Nachweise (Prüfzeugnis
oder Prüfbescheid oder allgemeine bauaufsichtliche
Zulassung) vorzulegen.

Der Bieter liefert Quellennachweise der eingebauten
Produkte (Lieferscheine, Produktdatenblätter etc.).
Sofern nicht nach Text oder Zeichnung beschrieben,
sind sämtliche Detailpunkte vor der Montage mit dem
AG abzusprechen.

Bei Bekleidung aus Platten in Feucht- bzw. Nassräumen
ist die Abdichtung als Verbundabdichtung
auszuführen, dabei sind die zum Einsatz kommenden
Abdichtungsstoffe und Abdichtungssystemen
entsprechend der Feuchtekeitsbeanspruchung zu wählen.

Abdichtungen in Innenräumen sollen stets als
"alternative Abdichtungen" nach ZDB- Regelwerk
ausgeführt
werden. Eine Abdichtung in Innenräumen nach DIN
18195-5 ist nur zulässig, wenn die Abdichtung im
Gefälle
liegt und sich eine Drainlage über der Abdichtung
befindet. Werden flüssige Dichtungen gegen nicht
drückendes Wasser im Zusammenhang mit Fliesen- und
Plattenarbeiten berücksichtigt, müssen diese
eine Temperaturbeständigkeit zwischen 5 und 75 °C,
eine chemische Resistenz gegenüber Flüssigkeiten mit
einem pH-Wert zwischen 7 und 12,
eine Wasserdruckbeständigkeit bis 10 N/cm2,
eine Haftzugfestigkeit von mindestens 0,8 N/mm2
nachweisbar besitzen.

Nach dem Verlegen sind die fertig verlegten Bereiche
durch wirksame Absperrungen bis zur Begehbarkeit zu
schützen.

In allen Geschossen sind die Bodenbeläge so
auszubilden, dass die bauphysikalischen und
konstruktiven
Anforderungen erfüllt sind. Dabei sind auch die
Beanspruchungen aus Fahrverkehr (z. B. aus Anlieferung
und Reinigung), Schwingungen und Verformungen aufgrund
der im Objekt üblichen Nutzung und den
Berechnungen der aufgehenden Konstruktion bei der
konstruktiven Ausbildung des Belagaufbaues zu
berücksichtigen. Darüber hinaus sind alle Bodenbeläge
so auszubilden, dass die Anschlüsse der Beläge
untereinander ohne Höhendifferenzen im fertigen Belag
erfolgen.

Soweit Höhenversprünge in der Rohbaukonstruktion bzw.
Unterkonstruktion erforderlich oder vorhanden
sind, sind diese zu berücksichtigen.

Der AN wird auf die Ausbauwünsche des AG Rücksicht
nehmen, soweit dies vom Bautermin und
Baustellenablauf möglich ist.

Die in den Plänen vorgegebenen Aufbauhöhen für die
unterschiedlichen Bodenaufbauten sind einzuhalten,
soweit nicht aus zwingenden Gründen davon abgewichen
werden muss. Hierbei sind auch evtl. erforderliche
oder vorhandene Abdichtungen im Geschossfußboden zu
berücksichtigen.

Leitfähige Bodenbeläge, eine ableitfähige Verlegung
und eventuell erforderliche Potential-Ausgleich-
Anschlüsse gehören, sofern aus der Nutzung oder
Beanspruchung erforderlich, zum Leistungsumfang.
Die Wände und Stützen werden im Rahmen der
Maurerarbeiten sowie der Beton- und Stahlbetonarbeiten
und den GK-Ausbauarbeiten, in der vorgeschriebenen
Oberfläche und mit den zulässigen Toleranzen
ausgeführt.

Türzargenhohe Bekleidungen und Bekleidungen mit der
Höhenangabe 2,00 m oder 2,13 m sind bis OK fertig
eingebaute Türzarge zu führen.

3.2 Untergrund, Vorleistungen, Vorbereitung
Alle Maße sind am Bau zu nehmen. Vor Ausführung der
Arbeiten hat der AN die genannten Höhen und die
Maßgenauigkeit des Rohbodens eigenverantwortlich durch
Nivellement festzustellen. Bei Überschreitung der
Toleranzgrenzen ist der Auftraggeber zu verständigen.
Das gilt ins besondere für vorhandene und vor
gesehene Winkeltoleranzen.

Vor Beginn der Arbeiten sind die tatsächlichen
Einbauhöhen, bezogen auf das gesamte Ausbausystem, mit
dem AG abzustimmen, wenn unzulässige Toleranzen oder
Änderungen des geplanten Fußbodenaufbaus
festgestellt oder vermutet werden.

Der AN hat vor dem Verlegen von Belägen die Belegreife
fest zustellen und zu dokumentieren. Die
Dokumantation ist dem AG direkt in Kopie zu übergeben.
Der AG ist für die Estrichmessungen einzuladen.
Bei Zementestrich darf ein Feuchtigkeitsgehalt von 2
%, bei Anhydritestrich von 0,5 % nicht überschritten
werden.

Scheinfugen im Estrich sind kraftschlüssig mit
Kunstharz vor dem Verlegen der Beläge zu schließen. Die
Überprüfung der Oberflächenausführung hinsichtlich der
Einhaltung der Toleranzen und Prüfung der
Haftzugfestigkeit in der für die Gesamtbeurteilung
erforderlichen Anzahl, ist vor Ausführung
sicherzustellen.

Für die unterschiedlichen Beläge sind die Untergründe
je nach Erfordernis vorzubereiten. Der Untergrund
muss frei von Rissen, Verschmutzungen und größeren
Unebenheiten sein. Auf feuchten Untergründen darf
nicht verlegt werden, Untergrund mit
Feuchtigkeitsandrang muss vor der Verlegung abgesperrt
werden.

Die Oberfläche ist vor der Verlegung mit einem
Industriestaubsauger gründlich zu reinigen, Öl-,
Fett-, und
Farbrückstände müssen vollständig beseitigt werden.
Stark saugende Untergründe (z. B. Ziegelmauerwerk
und Gips putz) sind ent sprechend der aus
geschriebenen Verlegeart (Dickbett, Dünnbett) vor
zubehandeln
(Zementspritzbewurf bzw. Grundierung).

Haftbrücken müssen grundsätzlich vollständig
abtrocknen. Trennschichten - mit Ausnahme von
Dampfdruck-Ausgleichsschichten - müssen eine glatte
Oberfläche besitzen.

Bodenfliesen sind grundsätzlich höhengleich zu
angrenzenden Bodenbelägen und einschl.
Abschlussschienen aus Edelstahl auszuführen. Bei
Vorhandensein von Bodenabläufen sind die Fliesen mit
Gefälle zu diesen auszubilden. Wasserpfützen dürfen
nicht stehen bleiben.

Für Bodeneinläufe sind systemgerechte Dichtmanschetten
zu verwenden. Bodeneinläufe sind mit
Klebeflansch ein zubauen. Ist ein Anschluss für den
Potentialausgleich vorgesehen, darf dieser nur vom
Elektrofachbetrieb ausgeführt werden. Fußbodeneinläufe
erhalten im Anschlussbereich zusätzlich ein
leichtes Gefälle.

Für Feuchträume und über Fußbodenheizungen sind die
besonderen Anforderungen an den Belag auch für
den Fugenmörtel zu berücksichtigen. In der Regel sind
hierbei flexiblere Mörtel ein zusetzen.

Beim Vorhandensein einer Abdichtung muss als Trennlage
eine zweifache PE-Folie mindestens 0,2 mm
stark, lose verlegt, eingebaut werden. Die
Wand-Untergründe sind je nach Erfordernis
vorzubereiten. Bei
Fliesen im Mörtelbett ist ein Spritzbewurf vorzusehen,
bei Dünnbett ist die Putzfläche mit einem Haftgrund
vorzubereiten. Trockenbauflächen, die gefliest werden
sollen, sind mit lösungsmittelhaltigem Tiefgrund vor
zubehandeln, wenn die Herstellervorschriften nicht
Gegenteiliges aus sagen.

Für Material ist - wenn nicht anders beschrieben -
erste Wahl an zubieten.

Fliesen dürfen nicht bleihaltig sein.

3.2 Konstruktionsaufbau
Die Art der Verlegung ist dem AN überlassen.
Vorgeschlagen wird eine Verlegung im Dünnbettverfahren.
Voraussetzung hierfür ist ein ebener Untergrund.
Soweit dieser nicht vorhanden ist, sind die
Unebenheiten
mit entsprechenden Maßnahmen auszugleichen oder im
Sonderfall die Dickbett-Methode zu verwenden.

Vor Beginn der Arbeiten ist die Verlegerichtung, der
Einsatz von Schmuckelementen u. dgl. mit dem AG
festzulegen.

Bei gleichen Kantenlängen von Wand- und Bodenfliesen
sollen die Fugen entsprechend durchlaufen.

Bei verschiedenen Kantenlängen soll jede zweite oder
dritte Fuge durchlaufen.

Passstücke dürfen nicht kleiner als eine halbe Platte
sein; das Verlegen von schmalen Streifen ist zu
vermeiden.

Soweit Durchdringungen durch den Fußboden
einschließlich der Abklebung erforderlich sind, werden
grundsätzlich für alle Durchführungen Futterrohre mit
Flanschen verwendet, die in die Dichtung einbinden.

Das Material muss Kupfer oder sonstiges nichtrostendes
Material sein. Der Zwischenraum in den
Futterrohren zu den Leitungen bzw. Kabeln wird
dauerelastisch geschlossen.
Die Futterrohre stehen mind. 10 cm über OK Fliesen
hinaus.

Alle Wandfliesenbeläge sind abgestimmt auf die
Anforderungen der Oberbeläge sowie der Raumnutzung
auszuführen.

Bei allen Wand- und Bodenbelägen werden vom AG vor der
Ausführung Verlegepläne und Wandansichten
gezeichnet und dem AN zur Verfügung gestellt.

Bei Belägen ab 10 cm Kantenlänge und größer, werden
die Fugen der Wandbeläge auf das Fugenbild der
Bodenbeläge und der Sockel abgestimmt.

Arbeiten mit Mörtel - auch im Dünnbettverfahren -
dürfen nur aus geführt werden, wenn die Temperatur des
Untergrundes, der verwendeten Stoffe und des Raumes
mindestens 5 °C beträgt. Diese Mindesttemperatur
muss auch während der Erhärtungszeiten gewährleistet
sein.

Die Ausführung als Dünnbettverlegung erfolgt - falls
nicht anders beschrieben - mit hydraulisch erhärtendem
Dünnbettmörtel.

Elemente aus verschiedenen Chargen innerhalb einer
zusammenhängenden Fläche sind grundsätzlich nicht
zulässig. Ist es aus produkttechnischen Gründen
unvermeidbar, dass leichte Struktur- und Farb
unterschiede
auftreten können, so ist der Auftraggeber vorher auf
diesen Umstand hinzu weisen und um sein
Einverständnis zu er suchen.

Für mechanisch hochbelastete Bodenbeläge (z. B.
Werkstätten, Lager, Verkaufsräume) ist zu beachten:
Auf dem Untergrund ist zusätzlich eine Haftbrücke
aufzubringen, falls im Dickbett verlegt wird.
Der Dickbettmörtel muss der Festigkeit von mind. ZE 20
entsprechen.
Auf das verdichtete und eben abgezogene Mörtelbett ist
unmittelbar eine Haftschlämme aufzubringen.
Fugen sind mit der zulässigen Mindestbreite anzulegen.
Dünnbettmörtel soll nicht dicker als 4 mm aufgetragen
werden
An Wandanschlüssen und Durchdringungen sind
Bewegungsfugen anzuordnen.
Bei Verlegung auf Trennschicht ist ein Mörtelbett von
60 mm Dicke und mit Bewehrungseinlage
grundsätzlich erforderlich. Schwimmende Verlegung ist
zu vermeiden.
Liegen Bewegungsfugen in Verkehrsbereichen, müssen die
Fugenflanken durch korrosionsbe- ständige,
oberflächenbündige Metallprofile geschützt werden.
Längs der Fugen ist eine Reihe ungeschnittener
Platten zu verlegen.

Die bauphysikalischen Anforderungen, die sich aus den
unter Punkt "Leistungsumfang" aufgeführten
Unterlagen bzw. aus der vorgesehenen Nutzung ergeben,
sind zu berücksichtigen.

An allen sichtbaren Kanten sind Fliesenwinkel aus
Edelstahl einzubauen. Kunststoffprofile sind
unzulässig.

Bei Wandbelägen ist bei Fliesenschnitt auf die Lage
sanitärer Einrichtungen, Befestigungen, Armaturen,
Schalter, Steckdosen u. ä. zu achten. Die
entsprechenden Angaben sind mit dem AG abzusprechen in
Abhängigkeit vom Rastermaß. Sofern Dosen oder Kästen
für Installationen nur lose oder geheftet
angebracht sind, sind sie bei der Verlegung der
Platten endgültig zu fixieren.

Der AN hat sich beim Befestigen von Bauteilen an
Vorsatzschalen zu vergewissern, dass durch die
Befestigungsmittel keine Beschädigungen nicht
sichtbarer Leitungen und Rohre entstehen.

3.3 Material, Güte, Nutzungsqualität
Die Art und das Material der Fliesenbeläge sind aus
den unter Punkt "Leistungsumfang" aufgeführten
Unterlagen bzw. aus der vorgesehenen Nutzung, zu
berücksichtigen.

Die Fliesenart/-material, deren Oberfläche und
Kantenlänge ist mit dem Auftraggeber abzustimmen. Nicht
maßhaltige Fliesen sind auszusondern, ebenso unebene
Fliesen.

Die Gleitsicherheit muss als stark rutschhemmend
eingestuft sein. Die Art der Rutschfestigkeit ist
jedoch
ebenfalls unter dem Gesichtspunkt der
Reinigungsfreundlichkeit zu bewerten.

Die glasierten Steinzeugfliesen müssen der Gruppe IV
(stärkere Beanspruchung) hinsichtlich der
Abriebfestigkeit entsprechen.

Bodenflächen ohne aufgehende Wandfliesen erhalten
einen Fliesensockel. Treten sichtbare Stirnkanten bei
Fliesenbelägen auf, so sind diese grundsätzlich mit
glasierten Seitenkanten oder aus Edelstahl auszuführen.

3.4 Einbauten, Einbauteile
Übergänge zu anderen Belägen sind mit
Edelstahltrennschienen abzutrennen. Die Trennschienen
müssen
mittig unter dem Türblatt liegen.

Die Abdeckung der Revisionsschächte, die im Bereich
von Fliesenbelägen eingebaut werden, müssen auf
die Verkehrslast der angrenzenden Bereiche ausgelegt
sein. Grundsätzlich sind diese Schachtabdeckungen
mit dem gleichen Material wie der angrenzende
Fliesenbelag auszuführen. Das Fugenkreuz darf nicht
unterbrochen werden.

Sämtliche lotrechten Kanten werden durch türhohe
Eckschutzschienen aus Edelstahl in ausreichender
Dimensionierung geschützt. Die Kante ist fliesenbündig
einzubauen.

Zu den Leistungen und Nebenleistungen gehört das
Einarbeiten aller Installationseinrichtungen.

Eckschutzschienen sind Mitte Oberkante bündig in die
Fliesen einzulassen. Es werden grundsätzlich
schwere Eckschutzschienen aus Edelstahl eingebaut.

3.5 Fugen und Anschlüsse
Die Verfugung ist den Vorschriften entsprechend
auszuführen. Die Fugenbreite ist dem Fliesenformat
anzupassen. Die Fugenfarbe ist mit dem Auftraggeber
abzustimmen. Es dürfen nur werkseitig vorgemischte
Materialien verwendet werden.

Die Breite der Wandfliesenfuge darf nicht unter 3 mm
betragen, Die Fugenfarbe ist mit dem Auftraggeber
abzustimmen.

Großflächige Fliesenbeläge müssen, entsprechend den
möglichen Bewegungen und den Vorschriften, durch
Dehnungsfugen unterteilt werden. Bewegungsfugen
sollten mindestens im Raster von 4 m hergestellt
werden. Als Dehnungsfugenprofile werden kombinierte
Kunststoff-Metallprofile eingesetzt, die jegliche
Bewegung aufnehmen können. Bewegungsfugen im Baukörper
sind an gleicher Stelle auch in den
Konstruktionen vor zusehen. Geforderte Schall- und
Brandschutzklassen dürfen durch die Ausführung von
Bewegungsfugen nicht beeinträchtigt werden. Die
gleiche Bewegungsmöglichkeit wie im Bauwerk ist in den
Unterböden zu gewährleisten. Gebäude- und Bauteilfugen
sind mit nichtrostenden Profilen, mit elastischen
Einlagen, Farbe nach Wahl des Auftraggeber,
einzufassen. Hierbei ist eine sorgfältige
Eckausbildung der
Fugenprofile an die Wandprofile zu beachten.

Alle Dehnungsfugen sind so zu sichern, dass ein
Abbrechen der Plattenkanten und Lockern der Platten im
unmittelbaren Dehnungsfugenbereich verhindert wird.

Bei Trennfugen, Bewegungsfugen und Anschlussfugen an
andere Bauteile ist darauf zu achten, dass keine
Mörtelbrücken entstehen.

In allen Bereichen in denen Wand- und Bodenfliesen
zusammenstoßen, wird eine fliesenbündige
Versiegelung ausgeführt. Dreiecksfugen sind hier nicht
zugelassen. Zur Ausbildung der fliesenbündigen
Versiegelung wird eine ausreichende Fuge zwischen Wand
und Bodenbelag belassen, die von Mörtelresten
und sonstigem Schutt zu befreien ist. Der Bodenbelag
greift unter den Wandbelag. Die Fugenhöhe muss
min. 6 mm betragen. Alle Versiegelungsfugen werden
ausreichend mit Primer vorbehandelt.
Versiegelungsfugen werden sauber beschnitten.

Anschlüsse von Wand- an Bodenflächen, von Gegenständen
(Badewannen u. ä.) sowie von Türschwellen an
geflieste Flächen sind wasserbeständig und elastisch
auszufugen, sofern im einzelnen nichts anderes
ausgeschrieben ist.

Elastische Verfugung ist weiter vorzunehmen bei
Flächen von mehr als 4 m Länge, einspringenden Ecken
sowie an den Berührungslinien verschiedener Unter
gründe (z. B. Beton und Mauerwerk). Elastische Fugen
sind grundsätzlich zu hinterfüllen, um eine
Dreiflankenhaftung zu vermeiden. Als Hinterfüllung sind
geschlossenzeilige, nichtsaugende Materialien zu
verwenden.

Sämtliche Wandinnenecken, in denen Fliesenbelege
zusammenstoßen, erhalten eine dauerelastische
Versiegelung als Dreiecksfuge.

Die Versiegelung ist der Fugenfarbe angepasst und mit
dem Auftraggeber abzustimmen.
In allen Bereichen, in denen Wand- und Bodenfliese
zusammenstoßen, wird eine fliesenbündige
Versiegelung ausgeführt. Dreiecksfugen sind hier nicht
zugelassen.

In der Leistung sind die üblichen Verlegearten
(Kreuzfuge, Verband, Diagonalverlegung) enthalten. Die
Fugen sind so auszubilden, dass ein gleichmäßigen
Fugenbild entsteht. Die Fugenteilung des Bodenbelages
ist in der Sockelteilung fortzuführen.

3.6 Sonstiges
Nach Abschluss der Verlegearbeiten müssen Zementreste
und Zementschleier entfernt werden. Hierbei sind
salzsäurefreie Mittel zu verwenden, die jedoch den
Zementschleier vollständig entfernen müssen.

Bis zur Übergabe und Endabnahme an den AG ist der
Boden dauerhaft vor Beschädigungen und
Verunreinigungen zu schützen.

*Hinweis*
Sicherheits- und Gesundheitsschutzkoordination

Vom Bauherrn ist das Bau-SV-Büro
Stefan Blank, Schulstr. 31, 41334 Nettetal-Kepen
als Sicherheits- und Gesundheitsschutzkoordinator
(SiGeKo) gemäß § 4 Baustellenverordnung für das
Bauvorhaben eingesetzt. Jeder AN ist dafür
verantwortlich, dass seine auf der Baustelle tätigen
Bauleiter bzw. Aufsichtführenden, einschl. seiner
Subunternehmer, Kenntnis über den Sigeplan, die
Baustellenordnung sowie die einschlägigen
Arbeitsschutz- und Unfallverhütungsvorschriften haben.

Der AN verpflichtet sich, für die von ihm
durchzuführenden Arbeiten Gefährdungs- und
Belastungsanalysen dem SiGeKo zur Prüfung vorzulegen.
Greifen Arbeitsvorgänge verschiedener AN ineinander,
sind die vorgefundenen Gegebenheiten zu prüfen. Dies
gilt insbesondere für Baugruben und Gräben, hoch
gelegene Arbeitsplätze sowie alle Verkehrswege,
Gerüste, für die Stromversorgung und die
Allgemeinbeleuchtung der Baustelle. Stellt der AN
Mängel fest, sind diese unverzüglich dem SiGeKo zu
melden und es ist auf deren Abstellung hinzuwirken.
Nimmt ein AN trotz erkennbarer Mängel seine Arbeit auf,
ist er zur Mängelbeseitigung verpflichtet.

Die einschlägigen Arbeitsschutz- und Unfallverhütungsvorschriften sind auf der Baustelle vorzuhalten. Der AN
hat der Baustellenleitung und dem SiGeKo Name und
Anschrift seiner Montageleiter bzw. Aufsichtführenden,
Sicherheitsfachkräften und auf der Baustelle
eingesetzten Ersthelfer mitzuteilen.

Die Arbeitgeber haben bei der Ausführung der Arbeiten
die erforderlichen Maßnahmen des Arbeitsschutzes
insbesondere in Bezug auf die

Instandhaltung der Arbeitsmittel,
Vorkehrungen zur Lagerung und Entsorgung der
Arbeitsstoffe und Abfälle,
insbesondere der Gefahrstoffe,
Anpassung der Ausführungszeiten für die Arbeiten unter
Berücksichtigung der Gegebenheiten auf der Baustelle,
Zusammenarbeit zwischen Arbeitgebern und Unternehmern
ohne Beschäftigte,
Wechselwirkungen zwischen den Arbeiten auf der
Baustelle und anderen betrieblichen Tätigkeiten auf dem
Gelände, auf dem oder in dessen Nähe die erstgenannten
Arbeiten ausgeführt werden,

zu treffen sowie die Hinweise des SiGeKo's und den
Sicherheits- und Gesundheitsschutzplan zu
berücksichtigen.

Die Arbeitgeber haben die Beschäftigten in
verständlicher Form und Sprache über die sie
betreffenden Schutzmaßnahmen zu informieren.

Die Verantwortlichkeit der Arbeitgeber für die
Erfüllung ihrer Arbeitsschutzpflichten wird durch die
Maßnahmen nach den §§ 2 und 3 der Baustellenverordnung
nicht berührt.

*Hinweis*
Folgende Anlagen sind vor Angebotsabgabe
vollumfänglich zu sichten und bei der Ermittlung der
Einheits-
und Angebotspreise zu berücksichtigen. Sie sind als
Anlagen Teil der Leistungsbeschreibung.
Bei Unklarheiten ist Rücksprache zu halten.

Ausführungsplanung, M= 1:50/1:20
Bauzeitenplan

### Titel 01 Fliesenarbeiten

**01.1 Reinigung Untergrund**
Reinigen des Verlegeuntergrundes an Boden- und
Wandflächen
von groben Verschmutzungen, die von anderen Unternehmen
verursacht wurden, unter Zuhilfenahme geeigneter
Reinigungsmittel nach Angabe der Hersteller. Es sind
alle Verschmutzungen gründlich zu entfernen, die zu
einer Verminderung des Haftverbundes oder zu
Verfärbungen im Oberbelag führen können.
Menge: 150,000 qm

**01.2 Untergrundbehandlung**
Wandflächen mit geeignetem Tiefengrund vorbehandeln. Je
nach Saugfähigkeit ist der Auftrag zu wiederholen.
Menge: 150,000 qm

**01.3 Wände spachteln, ca. 3 mm**
*** Bezugsbeschreibung
Unebenheiten der Wandflächen als lot- und fluchtrechte
Spachtelung ausgleichen

Auftragsstärke: im Mittel ca. 3 mm
Menge: 5,000 qm

**01.4 Boden spachteln, ca. 3 mm**
*** wie Position 01.3
Bodenflächen ausgleichen

Auftragsstärke: im Mittel ca. 3 mm
Menge: 5,000 qm

**01.5 Wandfliesen-Sanitärbereiche**
*** Bezugsbeschreibung
Liefern und Verlegen von Wandbekleidung aus keramischen
Fliesen, Mosaik 10x10 cm im Dünnbett mit hydraulisch
erhärtendem Dünnbettmörtel,
"Trockengepresste keramische Fliesen"
DIN EN 14411, Gruppe BIa, unglasiert (UGL) für
Bodenbeläge
und Wandbekleidungen im Innen- und Außenbereich
(Feinsteinzeugfliesen),
Dicke ca. 6,5mm
1.Sorte, liefern, verlegen und verfugen.

Produktkategorie: Mosaik,
Nennmaß = 10 x 10 cm,
Herstellmaß = 97 x 97 x 6,5 mm,
Rückseitig thermoplastisch verklebt auf Folie /
Glasfasernetz /
Papiernetz (Bogen = 297 x 297 mm),
Farbe: sandweiß,
Color Shade Variation: V0,
Design: Unifarben unglasiert und durchgefärbt, eben.
Oberfläche: reliefiert,
mit werkseitiger Oberflächenvergütung.
Rutschhemmung: R11/C
Belastungsgruppe: 1

Einschl. Fugenschnitt-Verlegung im Dünnbett gemäß DIN
18157.
Fugenbreite: 3 mm

Fabrikat: Agrob Bruchtal oder gleichwertig
Serie: Plural oder gleichwertig
Fugenfarbe: nach Abstimmung AG/Bauleitung
Untergrund: Abdichtung bzw. Grundierung

angebotenes Fabrikat:

'..............................'
(Bietereintrag)
Menge: 37,200 qm

**01.6 Bodenfliesen-Umkleide/Flur**
Liefern, Verlegen und Verfugen "Stranggepresster
keramische
Platten" nach DIN EN 14411, Gruppe AIa, unglasiert
(UGL) für
Bodenbeläge und Wandbekleidungen im Innen- und
Außenbereich (Feinsteinzeugplatten),

Nennmaß = 30 x 60 cm,
Herstellmaß = 297 x 597 x 10,5 mm
Rektifizierung: gerade,
Farbe: cremebeige bunt
Design: Mischoptik aus Stein, Beton und Terrazzo,
dezente
Seidenglanzspuren, eben.
Oberfläche: eben,
mit veredelter, photokatalytisch aktiver Oberfläche.
Rutschhemmung: R10/A
Belastungsgruppe: 2

Einschl. Verlegung im Fugenschnitt / Verband. Im
Dünnbett
gemäß DIN 18157.
Fugenbreite: 3 mm

Fabrikat: Agrob Bruchtal oder gleichwertig
Serie: Nova oder gleichwertig
Fugenfarbe: nach Abstimmung AG/Bauleitung
Untergrund: Abdichtung bzw. Grundierung

angebotenes Fabrikat:

'..............................'
(Bietereintrag)
Menge: 104,000 qm

**01.7 Sockelfliesen-Umkleide**
Systemzugehörige Sockelfliesen passend zu Pos. 01.6
Feinsteinzeug Sockelfliesen nach DIN EN 14411, Gruppe G
BIa GL Herstellungsmaß 59,7x9,5 cm, Dicke ca. 0,7 cm,
werkseitig mit gerundeter Kante, 1. Sorte.
liefern, verlegen und verfugen.
Menge: 54,000 m

**01.8 Bodenfliesen-Logistik/Handlager**
*** wie Position 01.5
Farbe: cremebeige,
Color Shade Variation: V3,
Design: Mischoptik aus Stein, Beton und Terrazzo,
dezente
Seidenglanzspuren, eben
Oberfläche: eben
Rutschhemmung: R11/B

Einschl. Verlegung im Fugenschnitt / Verband. Im
Dünnbett
gemäß DIN 18157.
Fugenbreite: 3 mm

Fabrikat: Agrob Bruchtal oder gleichwertig
Serie: Nova oder gleichwertig
Fugenfarbe: nach Abstimmung AG/Bauleitung
Untergrund: Abdichtung bzw. Grundierung

angebotenes Fabrikat:

'..............................'
(Bietereintrag)
Menge: 20,000 qm

**01.9 Bodenfliesen-Handlager**
*** wie Position 01.5
Liefern und Verlegen von Bodenbelag aus keramischen
Fliesen
20x20 cm im Dünnbett mit hydraulisch erhärtendem
Dünnbettmörtel,

Herstellungsmaß 19,8x19,8 cm,

Oberfläche:
Farbe:
Fabrikat:
Serie:
Rutschhemmung: R11

angebotenes Fabrikat:

'.....................................'
(Bietereintrag)
Menge: 10,000 qm

**01.10 Sockelfliesen-Handlager**
Systemzugehörige Sockelfliesen passend zu Pos. 01.9
Feinsteinzeug Sockelfliesen nach DIN EN 14411, Gruppe G
BIa GL Herstellungsmaß 39,8x9,5 cm, Dicke ca. 0,7 cm,
werkseitig mit gerundeter Kante, 1. Sorte.
liefern, verlegen und verfugen.
Menge: 13,000 m

**01.11 Bodenfliesen-Logistik**
*** wie Position 01.5
Liefern und Verlegen von Bodenbelag aus keramischen
Fliesen
20x20 cm im Dünnbett mit hydraulisch erhärtendem
Dünnbettmörtel,

Herstellungsmaß 19,8x19,8 cm,

Oberfläche:
Farbe:
Fabrikat:
Serie:
Rutschhemmung: R11
Menge: 10,000 qm

**01.12 Sockelfliesen-Handlager**
Systemzugehörige Sockelfliesen passend zu Pos. 01.11
Feinsteinzeug Sockelfliesen nach DIN EN 14411, Gruppe G
BIa GL Herstellungsmaß 39,8x9,5 cm, Dicke ca. 0,7 cm,
werkseitig mit gerundeter Kante, 1. Sorte.
liefern, verlegen und verfugen.
Menge: 13,000 m

**01.13 Wand-Abdichtung, W1-I mäßig**
Wand-Abdichtung unter Fliesen liefern und fachgerecht
ausführen.

Die Herstellervorschrift sind bei der Verarbeitung zu
beachten!

Wassereinwirkungsklasse nach DIN 18354-1: W1-I mäßig

Einbauort:  Sanitärbereiche
Untergrund: Gipskarton GKBI
Menge: 31,200 qm

**01.14 Wand-Abdichtung, W3-I sehr hoch**
Wand-Abdichtung unter Fliesen liefern und fachgerecht
ausführen.

Die Herstellervorschrift sind bei der Verarbeitung zu
beachten!

Wassereinwirkungsklasse nach DIN 18354-1: W3-I sehr
hoch

Einbauort:  Sanitärbereiche Duschen
Untergrund: Gipskarton GKBI
Menge: 10,000 qm

**01.15 Boden- Abdichtung, W1-I mäßig**
Boden- Abdichtung unter Fliesen fachgerecht herstellen

Die Herstellervorschrift sind bei der Verarbeitung zu
beachten!

Wassereinwirkungsklasse nach DIN 18354-1: W1-I mäßig

Einbauort:  Umkleide
Untergrund: Zementestrich
Menge: 55,000 qm

**01.16 Boden- Abdichtung, W3-I sehr hoch**
Boden- Abdichtung unter Fliesen fachgerecht herstellen

Die Herstellervorschrift sind bei der Verarbeitung zu
beachten!

Wassereinwirkungsklasse nach DIN 18354-1: W3-I sehr
hoch

Einbauort: Sanitärbereiche Duschen
Untergrund: Zementestrich
Menge: 30,000 qm

**01.17 Schallentkopplung für bodengleiche Duschsysteme**
Schallentkopplung für bodengleiche Duschsysteme zur
Minimierung der Wasserprallgeräusche, Dicke 9 mm,
unterhalb
des Bodenelementes nach Herstellerangaben einbauen.

Maße L/B 900x900mm
Menge: 2,000 St

**01.18 Unterbauelement**
Unterbau-Set, passend für Duschelemente und
Rinnenabläufe,
bei Bedarf zuschneiden und einbauen, Der Höhenausgleich
erfolgt durch Kombination und Verklebung der Platten
nach
Herstellerangaben untereinander und auf den Untergrund.

Maße L/B 900x900mm
Menge: 2,000 St

**01.19 Duschtassenelement, verfliesbar, 900x900**
Wasserundurchlässiges, bodengleich verfliesbares
Duschtassenelement, mit Rinnenablauf, Maße L/B
900x900mm,
aus extrudiertem Polystyrol-Hartschaum (XPS), mit
werkseitig
aufgebrachter armierter, dichter Spezialbeschichtung
und
vorgegebener Gefällesituation, für Rollstuhlbelastung
geeignet,
mit vormontiertem Dichteinsatz, vollflächig mit
Fliesenkleber auf
dem vorbereiteten Untergrund verkleben und nach
Herstellerangaben einbauen. Der zugehörige Ablauf wird
gemäß gesonderter Position 01.23 eingebaut.

Inkl. Rinnenaussparung b=800mm.

angebotenes Fabrikat:

'..............................'
(Bietereintrag)
Menge: 2,000 St

**01.20 Zulage geflieste Dusche**
Zulage für Fliesen im Bereich der gefliesten Duschen
auf
Systemträger der Pos. 01.19

Maße L/B 900x900mm
Menge: 2,000 St

**01.21 Dichtband in den Ecken und Anschlussbereichen**
Wand/Boden passend zum angebotenen Abdichtungssystem
nach Herstellervorschrift einarbeiten.
Menge: 100,000 m

**01.22 Dichtband Innen-/Außenecke 90°**
Dichtband als Innen-/Außenecke 90° konfektioniert
Menge: 30,000 m

**01.23 Ablaufrinne setzen + abdichten**
Ablaufrinne nach Angabe des Herstellers in
Bodenaussparung
befestigen, unterfüttern und passend zum angebotenen
Abdichtungssystem mit Dichtmanschetten nach
Herstellervorschrift abdichten.
Menge: 2,000 St

**01.24 Abschneiden + Entsorgung Estrichrandstreifen**
Abschneiden bauseitiger Estrichrandstreifen nach
Verlegung
des Bodenbelags. Das Material geht in das Eigentum des
AN
über und ist zu entsorgen. Die Kosten der Entsorgung
sind
einzukalkulieren.
Menge: 100,000 m

**01.25 Elastische Verfugung**
Elastische Verfugung von Bewegungs- und
Anschlussfugen in Innenräumen an allen horizontalen und
vertikalen Wand- und Bodenanschlüssen sowie an
Türbekleidungen, einschl. Vorreinigung und
Hinterfüllung,
elastischer Fugendichtstoff auf Silicon--Basis.

Farbe abgestimmt auf Fliesen/Fugenfarbe in Absprache
mit
dem AG.
Menge: 200,000 m

**01.26 Eckschutzschienen**
Abschluss- und Eckprofil für Wandbeläge
liefern und im Zuge der Fliesenverlegung
fachgerecht unter Beachtung der
Herstellerangaben verlegen.
Material: Edelstahl
Profil: rund

Etwaige Eck-Formstücke sind einzukalkulieren.
Menge: 15,000 m

**01.27 Belag-Abschlussschienen/Trennwinkel**
Belag-Abschlussschienen
liefern und fachgerecht setzen.

Material: Edelstahl
Menge: 6,000 m

**01.28 Zulage Abdeckung VSS, Tiefe bis 20cm**
Zulage zu den Wandfliesen für Ausführung im Bereich
Leibungen, Stürzen, Fensterbänken, Abdeckungen.

Tiefe: bis 20 cm
Menge: 11,200 m

**01.29 Zulage Herstellung Löcher**
Zulage für die Herstellung von Löchern 20-50 mm für
Installationen und Einbaueile im Boden-/Wandbelag.
Menge: 30,000 St

### Titel 02 Stundenlohnarbeiten

*Hinweis*
Evtl. erforderliche Arbeiten, die nicht im
Leistungsverzeichnis
erfasst sind und gegen Nachweis zur Ausführung kommen,
werden wie folgt berechnet:

Sämtliche Aufwendungen für die jeweilige Arbeitskraft,
wie der
tatsächliche Lohn einschl. vermögenswirksame
Leistungen mit
den Zuschlägen für Gemeinkosten. Lohn- und
Gehaltsnebenkosten sowie Überstundenzuschläge sind
einzurechnen.

Diese Stundenlohnarbeiten werden nach dem tatsächlichen
Aufwand abgerechnet.

Der Einsatz von Tagelohnarbeiten bedarf der vorherigen
Genehmigung durch die Bauleitung oder des Bauherrn.

**02.1 Polier/Meister**
Stundenlohn eines Poliers/Meisters.
Menge: 10,000 h

**02.2 Facharbeiter**
Stundenlohn eines Facharbeiters.
Menge: 10,000 h

**02.3 Fachhelfer**
Stundenlohn eines Fachhelfers.
Menge: 10,000 h

USt %: 19,00
